# Brückeninstandsetzung
Angebotsaufforderung (GAEB DA XML 3.2, DA83)
Projekt: A-12892-00
Währung: EUR
Vergabeart: Öffentliche Ausschreibung
Auftraggeber: Autobahn GmbH des Bundes, Niederlassung West (Montabaur), Außenstelle Wiesbaden, Autobahn GmbH-NL West, Ast.Wiesb., Hagenenr Str.44, 65203 Wiesbaden, Hagenauer Straße 44, 65203 Wiesbaden; DV-Nummer: Brücken
Erstellt mit: GXML Toolbox V3.3 R20230829, iTWO_64 V25.0.650, 05.06.2026

## 262-26-3013 Baugrunderkundung 6 BW A60 u. A 61
Datum: 05.06.2026
WaGr: 99_99_01

### Los 0 Vorarbeiten

**0.01 Kabel und Leitungen**
*** Pauschalposition
Erkundung von Kabel und Leitungen für alle Brücken, Abstimmung mit Kampfmittelräumdienst, Genehmigungsbehörden, Ordnungsmt etc., evtl. anfallende Gebühren werden sind ohne Aufschlag weiterzuberechnen.
Menge: 1,000 Psch

**0.02 Aufschlüsse markieren u. erfassen**
Markieren der Aufschlüsse, lage- und höhenmäßige Erfassung.
Menge: 38,000 St

### Los 1 Baustelleneinrichtungen

**1.01 Brücke Mehrmicherhof**
Baustelle Mehrmicherhof einrichten und räumen, An- und Abtransport aller für die vertragsgemäße Durchführung erforderlichen Werkzeuge, Anlagen und Einrichtungen, Wiederherrichten benutzter Flächen und Zuwegungen.
Menge: 2,000 St

**1.02 Brücke Ehrenheide**
Baustelle Ehrenheide einrichten und räumen, An- und Abtransport aller für die vertragsgemäße Durchführung erforderlichen Werkzeuge, Anlagen und Einrichtungen, Wiederherrichten benutzter Flächen und Zuwegungen.
Menge: 2,000 St

**1.03 Brücke Heidesheim**
Baustelle Heidesheim einrichten und räumen, An- und Abtransport aller für die vertragsgemäße Durchführung erforderlichen Werkzeuge, Anlagen und Einrichtungen, Wiederherrichten benutzter Flächen und Zuwegungen
Menge: 2,000 St

**1.04 Brücke Ingelheim**
Baustelle Ingelheim einrichten und räumen, An- und Abtransport aller für die vertragsgemäße Durchführung erforderlichen Werkzeuge, Anlagen und Einrichtungen, Wiederherrichten benutzter Flächen und Zuwegungen
Menge: 2,000 St

**1.05 Brücke Gensingen**
Baustelle Gensingen einrichten und räumen, An- und Abtransport aller für die vertragsgemäße Durchführung erforderlichen Werkzeuge, Anlagen und Einrichtungen, Wiederherrichten benutzter Flächen und Zuwegungen
Menge: 2,000 St

**1.06 Brücke Eppelsheim**
Baustelle Eppelsheim einrichten und räumen, An- und Abtransport aller für die vertragsgemäße Durchführung erforderlichen Werkzeuge, Anlagen und Einrichtungen, Wiederherrichten benutzter Flächen und Zuwegungen
Menge: 2,000 St

### Los 2 Kernbohrungen, Baugrund

**2.01 Geräteinsatz**
Geräteinsatz Auftellen und Abbauen des Bohrgerätes sowie Umstellen des Gerätes zum nächsten Ansatzpunkt.
Menge: 20,000 St

**2.02 Bohrung Ø150 GK2 bis 30 m**
Bohrung gem. DIN ISO 22475-1 verrohrt als Einfachkernrohr in Bkl. 1 bis 5 gemäß DIN 18300:2002 zur durchgehenden Gewinnung gekernter Proben der Güteklasse 2, Innendurchmesser mind. 150 mm, Führen von Schichtenverzeichnissen nach DIN 4022, Bohrtiefe bis maximal 30 m u. GOK
Menge: 270,000 m

**2.03 Bohrung verrohrt als Doppelkernrohr**
Bohrung gem. DIN ISO 22475-1 verrohrt als Doppelkernrohr in Bkl. 6 und 7 gemäß DIN 18300:2002 zur durchgehenden Gewinnung gekernter Proben der Güteklasse 2, Innendurchmesser mind. 100 mm, Führen von Schichtenverzeichnissen nach DIN 4022, Bohrtiefe bis maximal 30 m u. GOK
Menge: 95,000 m

**2.04 Aufweiten des Bohrloches im Fels**
Aufweiten des Bohrloches im Fels sofern unter einer Festgesteinsschicht erneut Lockerboden ansteht als Zulage zu Pos. 2.03
Menge: 80,000 m

**2.05 Meißeln zum Durchörtern Hindernisse**
Meißelarbeiten zum Durchörtern von Bohrhindernissen als Zulage zu Pos. 2.02
Menge: 5,000 Std

**2.06 Handvorschacht bis 1,5 m**
Vorschachten von Hand bis in eine Tiefe von 1,5 m zur Erkundung von Kabel und Leitungen als Zulage zu Pos. 2.03.
Menge: 10,000 St

**2.07 Handvorschacht bis 1,5 m**
Vorschachten von Hand bis in eine Tiefe von 1,5 m zur Erkundung von Kabel und Leitungen als Zulage zu Pos. 2.04
Menge: 10,000 St

**2.08 Enrtnahme Sonderproben**
Entnahme von Sonderproben (ungestörte Proben) Stahlzylinder liefert AN
Menge: 16,000 St

**2.09 Entnahme gestörte Bodenproben**
Entnahme gestörter Bodenproben, Abfüllen in Probebehälter mit 1 l Inhalt, Probebehälter liefert AN
Menge: 400,000 St

**2.10 Entnahme gestörter Felsproben**
Entnahme gestörter Felsproben, Länge ca. 30 cm, ohne Endflächenbehandlung, Abfüllen in Probebehälter mit 10 l Inhalt, Probebehälter liefert AN
Menge: 48,000 St

**2.11 Entnahme gestörte Bodenproben Glas**
Entnahme gestörter Bodenproben, Abfüllen in Probebehälter aus Braunglas mit 1 l Inhalt, Probebehälter liefert AN
Menge: 5,000 St

**2.12 Entnahme Wasserproben**
Entnahme von Wasserproben nach DIN 4021 mittels Schöpfgerät für chemische Analysen nach DIN 4030,erforderliche chemische Zusatzstoffe beigeben, Probeflaschen und chemische Zusatzstoffe liefert AN
Menge: 6,000 St

**2.13 Standard Penetration Test**
Durchführung von Standard Penetration Tests nach DIN EN ISO 22476-3
Menge: 78,000 St

**2.14 Verfüllen der Bohrlöcher mit Kies**
Verfüllen der Bohrlöcher mit Kies oder Bohrgut. Durchmesser: bis 180 mm
Menge: 200,000 m

**2.15 Verfüllen der Bohrlöcher mit Ton**
Verfüllen der Bohrlöcher mit Ton (Quellton oder Gleichwertigen)
Durchmesser: bis 180 mm
Menge: 145,000 m

**2.16 Verfüllen der Bohrlöcher mit Beton**
Verfüllen der Bohrlöcher mit Beton oder Kaltasphalt. Durchmesser: bis 180 mm
Menge: 20,000 m

**2.17 Kernkisten**
Vorhalten von Kernkisten für die Zeit der Baumaßnahme,Fotografische Dokumentation der Bohrkerne, Entsorgen des Bohrgutes bis BM-F2 inkl. EBV/DepV Analyse und Zwischenlagerung des Materials
Menge: 365,000 m

### Los 3 Sondierungen

**3.01 Schwere Rammsonde DPH**
Rammsondierung nach DIN EN ISO 22476-2, Schwere Rammsonde DPH
Menge: 180,000 m

**3.02 Auf‑/Abbau Gerät, Umsetzen**
Auf und Abbau der Sondier- oder Bohreinrichtung am Auffschluss, Umsetzen zum nächsten Aufschluss
Menge: 30,000 St

**3.03 Aufbruch und Verschließen**
Aufbruch und Verschließen befestigter Flächen für Sondierungen als Zulage zu Pos. 3.02 bis 30 cm Tiefe
Menge: 18,000 St

**3.04 Kernbohrung in Asphalt/Beton**
Kernbohrung in Asphalt/Beton, d >= 100mm, Tiefe bis 30 cm
Menge: 12,000 St

**3.05 Zulage >30 cm**
Zulage zu Pos. 03.03 und Pos. 03.04 für größere Tiefen als 30 cm
Menge: 100,000 cm

### Los 4 Kampfmittelfreimessung

**4.01 Schneckenbohrung**
Schneckenbohrung inkl. Freimessung
Menge: 365,000 m

**4.02 Auf‑/Abbau Gerät, Umsetzen**
Auf und Abbau der Sondier- oder Bohreinrichtung am Auffschluss, Umsetzen zum nächsten Aufschluss
Menge: 38,000 St

**4.03 Bohrloch mit Gut/Kies verfüllen**
Verfüllen des Bohrloches mit Bohrgut oder Kies.
Menge: 250,000 m

**4.04 Verfüllen des Bohrloches**
Verfüllen des Bohrloches mit Quellton
Menge: 24,000 m

**4.05 Aufbrechen Verschließen**
Aufbrechen und Verschließen mit Beton oder Kaltasphalt von befestigter Oberflächen bis 30 cm
Menge: 38,000 St

**4.06 Aufbrechen Verschließen**
wie Pos. 4.05 für größere Tiefen als 30 cm
Menge: 180,000 cm

### Los 5 Stillstandszeiten

**5.01 Gerätestunde Kernbohrungen**
Gerätestunde Kernbohrungen, Summe für alle Geräte, Werkzeuge und Fahrzeuge, für unverschuldete Stillstandszeiten
Menge: 5,000 Std

**5.02 Gerätestunde Sondierungen**
Gerätestunde Sondierungen, Summe für alle Geräte, Werkzeuge und Fahrzeuge, für unverschuldete Stillstandszeiten.
Menge: 5,000 Std

**5.03 Gerätestunde Schneckenbohrgerät**
Gerätestunde Schneckenbohrgerät, Summe für alle Geräte, Werkzeuge und Fahrzeuge, für unverschuldete Stillstandszeiten.
Menge: 5,000 Std

**5.04 Stunden Geräteführer Bohrmeister**
Menge: 5,000 Std

**5.05 Stunden Geräteführer Feuerwerker**
Stunden  Geräteführer Feuerwerker.
Menge: 5,000 Std

**5.06 Stunden Bohrhelfer.**
Menge: 10,000 Std
